# Erweiterung Grundschule Dernbach
Angebotsaufforderung (GAEB 90, DA83)
DV-Nummer: 2402
Währung: EUR
Auftraggeber: Verbandsgemeindeverwaltung Wirges, bahnhofstrasse 10, 56422

## T 30 Alu-Glas-Türen und el.Schiebetüren
Datum: 06.08.26

### Titel 01 T 30 RS Alu-Glas-Türen

**01.1 EG Flur/Bestand**
BRAND- UND RAUCHSCHUTZTÜRE
hergestellt aus Aluminium-Profilen
Fabrikat HEROAL oder gleichwertig
Serie FireXtech D 93 FP,
vollisoliert und thermisch getrennte Konstruktion,
für Brand- und Rauchschutzelement T30-1/2 RS,
die Oberfläche in RAL Classic Farbton beschichtet,
der Türflügel ist ausgestattet mit;
BKS Brandschutzschloss,
einer flachen 4 mm Türschwelle,
dreiteiligen Türbändern Fabrikat Dr. Hahn in
Profilfarbe angeschlagen,
absenkbarer Bodendichtung Fabrikat Athmer,
Fingerklemmschutz Band- und Bandgegenseite,
Türdrücker mit gekröpftem Griff, Fabrikat Karcher
Ausführung Edelstahl,
Obertürschliesser Fabrikat ASSA Abloy DC 700,
ausgefacht mit einer Brandschutz-Verglasung als
Monoglas F30,
VSG-Verbundsicherheitsglas klardurchsichtig,
inkl. Montage und isolieren der Bauanschlussfugen
mit Brandschutzwolle A1 und beidseitig
Anschlussversiegelung;
in der Größe 1.760 x 2.520 mm,
Kombielement 2-teilig
1x FEST blendrahmen verglast/ 1x Tür DIN rechts
nach innen öffnend,
oberer Rahmen verbreitert 150 mm,
OTS mit elektromechanischer Feststellung
und Rauchmelder
liefern und montieren.

.......................................................
angeb. Fabrikat
Menge: 1,000 Stk

**01.2 OG Flur/Bestand**
BRAND- UND RAUCHSCHUTZTÜRE
hergestellt aus Aluminium-Profilen
Fabrikat HEROAL oder gleichwertig
Serie FireXtech D 93 FP,
vollisoliert und thermisch getrennte Konstruktion,
für Brand- und Rauchschutzelement T30-1/2 RS,
die Oberfläche in RAL Classic Farbton beschichtet,
der Türflügel ist ausgestattet mit;
BKS Brandschutzschloss,
einer flachen 4 mm Türschwelle,
dreiteiligen Türbändern Fabrikat Dr. Hahn in
Profilfarbe angeschlagen,
absenkbarer Bodendichtung Fabrikat Athmer,
Fingerklemmschutz Band- und Bandgegenseite,
Türdrücker mit gekröpftem Griff, Fabrikat Karcher
Ausführung Edelstahl,
Obertürschliesser Fabrikat ASSA Abloy DC 700,
ausgefacht mit einer Brandschutz-Verglasung als
Monoglas F30,
VSG-Verbundsicherheitsglas klardurchsichtig,
inkl. Montage und isolieren der Bauanschlussfugen
mit Brandschutzwolle A1 und beidseitig
Anschlussversiegelung;
n der Größe 1.760 x 2.705 mm,
Kombielement 2-teilig
1x Tür DIN links nach innen öffnend/
1x FEST blendrahmen verglast,
oberer Rahmen verbreitert 150 mm,
OTS  mit eletromechanischer Feststellung
und Rauchmelder
liefern und montieren.

.......................................................
angeb. Fabrikat
Menge: 1,000 Stk

### Titel 02 Alu-Glas Tür

**02.1 EG Flur/Mensa**
ALUMINIUM-TÜRELEMENT
hergestellt aus Aluminium-Profilen, Fabrikat HEROAL
oder gleichwertig,
Serie W/D 50 C Kaltprofil, nicht thermisch getrennt,
die Oberfläche nach RAL Classic Farbkarte beschichtet,
die Verglasung in 6 mm VSG-Verbundsicherheitsglas
klardurchsichtig,
der Türflügel ist ausgestattet mit:
einem Riegel-Fallen-Schloß Fabrikat BKS,
einer flachen Schwelle 4 mm,
dreiteiligen Türbändern Fabrikat Dr. Hahn
in Profilfarbe angeschlagen,
Fingerklemmschutz Band- und Bandgegenseite,
einem Innen- und Aussentürdrücke, Ausführung Edelstahl,
einem Profilzylinder mit 3 Schlüssel,
inkl. Montage und isolieren der Bauanschlussfugen;
in der Größe 1.660 x 2.500 mm,
Kombielement 2-teilig
1x FEST blendrahmen verglast/
1x Tür DIN rechts nach innen öffnend,
OTS mit Feststeller mechanisch
liefern und montieren.

.......................................................
angeb. Fabrikat
Menge: 1,000 Stk

### Titel 03 el. Schiebetüren

**03.1 Schiebetüranlage Spülküche/Flur**
Schiebetüranlage EM
Fabrikat GU automatic, oder gleichwertig
elektromechanisches Antriebssystem,
202 x 130 mm, TÜV baumustergeprüft,
Kombimeldersensoren beidseitig,
Funktionswahlschalter,
Wandanschlußprofile und Gegenlaufpfosten,
Türflügel als Rahmenkonstruktion,
allseitig mit Edelstahlblech flächig ummantelt,
Oberfläche gebürstet und geschliffen Korn 240,
inkl. Inbetriebnahme,
elektrischer Anschluß bauseits;
für lichte Öffnung in der Größe 1.215 x 2.420 mm,
Türflügel links öffnend
liefern und montieren incl. aller erf.
Befestigungsmaterialien.
nach Einbau ist eine Funktionsprüfung der Tür
vorzunehemen.

.......................................................
angeb. Fabrikat
Menge: 1,000 Stk

**03.2 Schiebetüranlage Spülküche/Mensa**
Schiebetüranlage EM
Fabrikat GU automatic, oder gleichwertig
elektromechanisches Antriebssystem,
202 x 130 mm, TÜV baumustergeprüft,
Kombimeldersensoren beidseitig,
Funktionswahlschalter,
Wandanschlußprofile und Gegenlaufpfosten,
Türflügel als Rahmenkonstruktion,
allseitig mit Edelstahlblech flächig ummantelt,
Oberfläche gebürstet und geschliffen Korn 240,
inkl. Inbetriebnahme,
elektrischer Anschluß bauseits;
für lichte Öffnung in der Größe 1.215 x 2.420 mm,
Türflügel rechts öffnend
liefern und montieren incl. aller erf.
Befestigungsmaterialien.
nach Einbau ist eine Funktionsprüfung der Tür
vorzunehemen.

.......................................................
angeb. Fabrikat
Menge: 1,000 Stk

### Titel 04 Stundenlohnarbeiten

*Hinweis*
Stundenlohnarbeiten dürfen nur auf ausdrücklicher
Anordnung der Bauleitung ausgeführt werden.
Stundenzettel von Arbeiten, die nicht angeordnet
wurden, werden nicht vergütet.

Stundenlohnzettel sind spätestens 2 Tage nach der
Durchführung abzeichnen zu lassen, andernfalls werden
sie nicht anerkannt.

**04.1 Stundensatz Vorarbeiter**
Arbeiten, welche nicht in den Positionen
erfasst sind und gegen Nachweis zur
Ausführung kommen:
Vorarbeiter
Menge: 5,000 h

**04.2 Stundensatz Facharbeiter**
Arbeiten, welche nicht in den Positionen
erfasst sind und gegen Nachweis zur
Ausführung kommen:
Facharbeiter
Menge: 5,000 h

**04.3 Stundensatz Helfer**
Arbeiten, welche nicht in den Positionen
erfasst sind und gegen Nachweis zur
Ausführung kommen:
Helfer
Menge: 5,000 h

USt %: 19,00
